# Grundhof Krug Holnisserweg 1a 24977 Grundhof
Angebotsaufforderung (GAEB DA XML 3.2, DA83)
Projekt: 23-020
Währung: EUR
Vergabeart: Öffentliche Ausschreibung
Eröffnung: 05.03.2024 11:00:00
Ende der Zuschlagsfrist: 18.04.2024
Abgabeort: Amt Langballig Süderende 1 24977 Langballig großer Sitzungss
Ausführungsbeginn: 01.04.2024
Ausführungsende: 16.08.2024
Auftraggeber: Gemeinde Grundhof, Süderende 1, 24977 Langballig
Erstellt mit: AVAPLAN, AVAPLAN win64bit 23.2.2.3201, 12.02.2024

## Vorbemerkung
Nachfolgend ausgeschrieben werden die Trockenbauarbeiten für den

Umbau- und die Sanierung des Grundhof Krug, Holnisser Weg 1a, 24977 Grundhof

Bauherr ist die Gemeinde Grundhof, vertreten über das Amt Langballig

Der Dorfkrug Grundhof soll ab März 2024 in allen Räumen saniert und umgebaut werden. Der Saal bleibt davon im wesentlichen unberührt. Begleitet werden diese Umbaumaßnahmen durch alle haustechnischen Gewerke.

Beim Bestandsgebäude handelt es sich um einen Gasthof mit Gaststube, Küche und angrenzendem Saal in Massivbauweise. Das Dachgeschoss oberhalb der Gaststätte ist ausgebaut.
Das Gebäude besitzt ein Mansarddach, dessen Schräge mit Betondachsteinen eingedeckt ist. Der Flachdachteil ist mit Bitumen eingedeckt. Am Saal ist der Betondachstein strassenseitig bis zum Boden heruntergezogen.
Auf der Südseite ist ein eingeschossiger Wintergarten als Stahl-Glaskonstruktion angebaut. Das Gebäude ist teilunterkellert.

Umfang der Arbeiten:
Im Erdgeschoss werden die Decken von Gastraum, Wintergarten und Eingangsbereich unter Berücksichtigung des Brandschutzes und der Akustik erneuert. Hinter der bisherigen Gardrobe wird ein Anbau im Massivbauweise als Behinderten-WC ergänzt. Das Obergeschoss oberhalb des Gastraumes wird entkernt und vollständig neu ausgebaut. Die Dachflächenfenster werden erneuert und neu aufgeteilt. Die Dachfläche wird saniert und die Fenster werden ausgetauscht.
Im KG werden die alten Kühlzellen demontiert und neue Nebenräume geschaffen.

Elektrotechnik:
Im Zuge der Sanierungsarbeiten am Grundhof Krug soll die gesamte Elektrotechnik erneuert werden. Die gesamte Elektrotechnik wird bauseitig demontiert und durch den Auftragnehmer Elektro neu installiert. Die Arbeiten beinhalten unter anderem eine neue Niederspannungshauptverteilung, eine Beleuchtungsanlage im Innen- und Außenbereich, eine Sicherheitsbeleuchtungsanlage über Einzelbatterieleuchten, eine Ladesäule, sowie eine Photovoltaikanlage.

Heizungs- und Sanitärarbeiten:
Im Zuge der Sanierung und Umbaumaßnahme Grundhof Krug wird die vorh. Wärmeversorgung von Ölkessel auf eine Gas-Brennwertheizung mit ca. 70 kW Leistung geändert, das Gebäude bekommt einen Erdgasanschluss der SH-Netz AG.
Der 15% Anteil der Wärmeversorgung aus Erneuerbaren Energien wird über eine Luft-Wasser-Wärmepumpe gedeckt.
Im KG und DG werden die Heizflächen und das Wärmenetz komplett erneuert und im EG ist eine Teilsanierung geplant.
Die vorh. Trinkwasserinstallation und zentrale WWB ist abgängig und wird komplett erneuert, inkl. neuem TW-Hausanschluss.
Die Warmwasserbereitung wird zukünftig dezentral mittels Durchlauferhitzer erzeugt.
Im DG entstehen 5 neue Unterkunftszimmer mit Pantryküche und eigenem Badezimmer und ein Personalraum mit Personal-WC, jedes Bad wird mit einer Dusche, einer Toilette und einem Waschtisch ausgestattet.
Im EG ist eine barrierefreie Toilette gemäß DIN 18040-1 geplant.

Lüftungsarbeiten:
Die innenliegende WC-Räume werden gemäß DIN 18017-3 entlüftet.
Die Gewerbeküche erhält eine Lüftungsanlage mit WRG mit 5750 m³/h, für die Außenluft und Fortluft werden Lüftungstürme montiert.

Küchentechnische Anlage:
Die Gewerbeküche wird größtenteils erneuert, im KG wird eine neue Tiefkühlzelle eingebaut.

Baustelleneinrichtung:
Flächen für Baustelleneinrichtungen sind im Vorwege mit der Bauleitung abzustimmen. Die Sicherung dieser Baustelleneinrichtungen obliegt dem Auftragnehmer.

Die Baustelleneinrichtung ist während der Bauzeit in erforderlichem Umfang vorzuhalten und nach Beendigung der Arbeiten zu räumen. Geländeflächen, auf denen sich Baustelleneinrichtungen befunden haben, sind dem früheren Zustand entsprechend wieder herzurichten. Der Untergrund besteht überwiegend aus Kies

Baustrom und Bauwasser:
Ein Baustrom und Bauwasseranschluss ist bauseits vorhanden, die Kosten hierfür werden umgelegt.

Umlagekosten:
Baustrom: 0,3 %
Bauwasser: 0,3 %
Baureinigung: 0,25 %
Bauwesenversicherung: 0,25 %

Ausführungszeitraum: 14. - 33. KW 2024

Eine Ortsbesichtungung wird dringend empfohlen.

Zum besseren Verständnis sind dem LV folgende Zeichnungen beigefügt:

1. Lageplan  M 1 : 500
2. Grundriss KGM 1 : 100
3. Grundriss EG gaststätteM 1 : 100
4. Grundriss EG SaalM 1 : 100
5. Grundriss OGM 1 : 100
6. Ansicht Nord und SüdM 1 : 100
7. Ansicht Ost und WestM 1 : 100
8. Schnitt A-AM 1 : 100
9. Deckenspiegel GastraumM 1 : 50
10. Detail RandfriesM 1 : 5

## Trockenbauarbeiten
Datum: 12.02.2024
EP-Anteile: Lohn; Material; Gerät; Sonstiges

### Titel 1 Baustelleneinrichtung

**1.1 Baustelleneinrichtung**
*** Pauschalposition
Pauschale für die Anlieferung, Aufbau und Vorhaltung
der Baustelleneinrichtung für den eigenen Bedarf für sämtliche ausgeschriebenen Leistungen sowie Abbau und Abtransport nach Beendigung der Arbeiten.
Einzurechnen sind die zur Sicherung des Betriebs
erforderlichen Absperrungen, Beschilderungen gemäß den
UVV sowie alle Nebenarbeiten, die für den
ordnungsgemäßen Ablauf erforderlich sind.
Menge: 1,000 Psch

### Titel 2 Dämmarbeiten

**2.1 Dämmung Decke Wintergarten, 140 mm**
Mineralfaserdämmung, Stärke d = 140 mm,
Wärmeleitfähigkeitsgruppe 035, nicht brennbar, liefern und dicht gestoßen nach Herstellervorschrift zwischen den "Sparren" der Dachkonstruktion verlegen. Holzquerschnitte werden übermessen. In fix und fertiger Arbeit.

angebotenes Fabrikat: '.........................'
  (Vom Bieter anzugeben)
Menge: 55,000 m²

**2.2 m² Dampfbremsfolie Wintergarten**
Dampfbremsfolie mit flexibelen SD-Wert liefern und an Dachschrägen und Deckenflächen im Wintergarten anbringen: zugelassene Folie an vorh. Holzkonstruktion klammern, Stöße mind 10 cm überlappen lassen, Stöße und sämtl. Durchdringungen mit hierfür vorgesehenem Klebeband nach Herstellervorschrift abdichten, Folie an Umfassungswänden 10 cm überstehen lassen und mit geeignetem Klebeband an der Wand luftdicht fixieren.

angebotenes Fabrikat: '......................'
  ( Vom Bieter anzugeben )
Menge: 55,000 m²

**2.3 Mineralische Dämmung, 60 mm, Deckenfläche**
Mineralfaserdämmung,  Stärke d = 60 mm,
Wärmeleitfähigkeitsgruppe 035, nicht brennbar, liefern und dicht gestoßen nach Herstellervorschrift zwischen den Deckenbalken der Deckenkonstruktion verlegen. Holzquerschnitte werden übermessen. In fix und fertiger Arbeit.

angebotenes Fabrikat: '.....................'
  (Vom Bieter anzugeben)
Menge: 180,000 m²

**2.4 Mineralische Dämmung d=180 mm, Dachschrägen**
Mineralfaserdämmung Stärke d = 180 mm,
Wärmeleitfähigkeitsgruppe 035, nicht brennbar, liefern und dicht gestoßen nach Herstellervorschrift zwischen den Sparren der Dachkonstruktion verlegen. Holzquerschnitte werden übermessen. In fix und fertiger Arbeit.

angebotenes Fabrikat: '........................'
  (Vom Bieter anzugeben)
Menge: 180,000 m²

**2.5 m² Dampfbremsfolie**
Dampfbremsfolie liefern und an den Deckenflächen des OG mit zugelassene Folie an vorh. Holzkonstruktion klammern, Stöße mind 10 cm überlappen lassen, Stöße und sämtl. Durchdringungen mit hierfür vorgesehenem Klebeband nach Herstellervorschrift abdichten, Folie an Umfassungswänden 10 cm überstehen lassen und mit geeignetem Klebeband an der Wand luftdicht fixieren.

angebotenes Fabrikat: '....................'
  ( Vom Bieter anzugeben )
Menge: 360,000 m²

### Titel 3 Trockenbauarbeiten

**3.1 Rollgerüste liefern und vorhalten**
Liefern und vorhalten von Rollgerüsten für die
gesamte Bauzeit zur Ausführung der Deckenarbeiten.

Das Umsetzen der Rollgerüste von Geschoss zu Geschoss ist einzukalkulieren.

Deckenhöhe: ca. 2,40 - 2,80 m
Menge: 1,000 Stck

*Hinweis: Kellergeschoss*

**3.2 Trockenbaudecke Kellergeschoss**
als abgehängte Decke liefern und nach Herstellervorschrift im Bereich des Kellers fachgerecht montieren.

Rohdecke  : Stahlbetondecke
Einbauhöhe  : ca. 2,30 m UK fertig abgeh. Decke
Abhänghöhe  : ca. 20 cm, entspr. Arbeitsgerüste sind einzukalkulieren
Einbau  : waagerecht

Beplankung mit 1 Lage 12,5 mm Feuerschutzplatten GKF A2 PA III 4.3 gem. DIN 18180. Befestigung mit Schnellbauschrauben nach Herstellervorschrift.

Kantenausbildung HRK. Auflage aus Mineralwolle. Montieren der Unterkonstruktion aus verzinkten Stahlblechprofilen an der bestehenden Rohdecke mit Schnellabhängern, Draht und Öse und geeigneten Befestigungsmitteln.
Befestigung der Bauplatten gemäß Herstellervorschrift mit Schnellbauschrauben.

Incl. Spachtelarbeiten. Qualität Q2, streichfertig.
Gesamte Arbeit nach Werksvorschrift ausführen.

angebot. Fabrikat/System: '..........................'
  ( Vom Bieter anzugeben )
Menge: 35,000 m²

*Hinweis: Erdgeschoss*

**3.3 Akustikdecke, Holzwolleleichtbauplatten, BSK A2, Gaststube**
abgehängte Akustikdecken, bestehend aus zementgebundenen Holzwolleleichtbauplatten auf Metallunterkonstruktion.

Brandschutzanforderung: A2
Abhänghöhe: ca. 30 cm

Akustisch wirksame Holzwolleleichtbauplatten gem EN 13168, Stärke ca. 25 mm, allseitig gefast, Fase 5 mm.
Plattengröße: ca. 1200 x 600 mm
Fasergröße: Feine Struktur, 1,5 mm, gem. Wunsch des AG

Farbe: natur Hell
Brandschutzqualität: nicht brennbar

Unterkonstruktion aus Metallprofilen, z. B. CD- Metallprofilen ca. 60 x 27 mm, Abstände gem. Herstellervorschriften allseitig umlaufend und zurückspringend montiert.

Befestigung der Holzwolleleichtbauplatten und der Profile gem. Herstellervorschriften. Befestigungsuntergrund besteht aus Holzbindern, entsprechende Befestigungsmittel sind einzukalkulieren

Sichtbare Schraubenköpfe farblich passend auszuführen.

angebotenes Produkt HWL: '..............................'
  ( Vom Bieter anzugeben )
Menge: 80,000 m²

**3.4 Zulage zur Position vor, Mineralwollauflage**
*** Bedarfsposition ohne GB
Zulage zur Position vor für die zusätzliche Auflage einer Mineralwolldämmung 40 mm als zusätzlichen Schallschutz

Auflage: Mineralfaserdämmstoff nach DIN 1816 Teil 1, Baustoffklasse A, Stärke 40 mm, Mindestrohdichte 40 kg/m3.
Menge: 1,000 m²

**3.5 Ausbildung eines Randfries**
Zulage für die Ausbildung eines Randfrieses mit ca. 30 cm Breite,als Montagebereich für eine indirekte Beleuchtung, Ausführung wie folgt:

Am Deckenrandbereich ist ein ca. 40 cm breiter Plattenstreifen aus GK-feuerschutzplatten waagerecht an eine ca. 20 cm abgehängten UK aus Metallschiene zu montieren und innenseitig mit einem ca. 15 cm hohen Streifen aus GK - Feuerschutzplatten senkrecht abstellen, so dass die Fuge im Übergang zur Akustikplatte der Pos. vor vollständig geschlossen wird.

Die Ausbildung der Ecken ist einzukalkulieren.
Menge: 35,000 lfdm

**3.6 Bekleidung Deckenflächen F30, Wintergarten**
Gipskartonbekleidung der Deckenflächen nach DIN 18 168 o. gl. liefern und fachgerecht wie folgt herstellen:

UK als Sparschalung, Beplankung mit 1 Lage 12,5 mm
Feuerschutzplatten GKF A2, Kantenausbildung
HRK. Befestigen der Bauplatten an der Unterkonstruktion
mit Knauf Schnellbauschrauben.

Brandschutzqualität: F30

Gesamte Arbeit nach Werksvorschrift ausführen.

Angebotenes Fabrikat: '.................................'
  ( Vom Bieter auszufüllen)

Einbauhöhe: ca. 3,20 m.

Eventuell erforderliche Gerüste sind einzukalkulieren und werden nicht gesondert vergütet.
Menge: 55,000 m²

**3.7 Trockenbaudecke F30, Eingangsbereich, Flur**
als abgehängte Decke liefern und nach Herstellervorschrift im Bereich des Eingangsbereiches, fachgerecht montieren.

Brandschutzqualität: feuerhemmend F30

Rohdecke  : Stahlbetondecke
Einbauhöhe  : ca. 2,50 m UK fertig abgeh. Decke
Abhänghöhe  : ca. 45 cm, entspr. Arbeitsgerüste sind einzukalkulieren
Einbau  : waagerecht

Beplankung mit 1 Lage 15 mm Feuerschutzplatten GKF A2  gem. DIN 18180. Befestigung mit Schnellbauschrauben nach Herstellervorschrift.

Kantenausbildung HRK. Auflage aus Mineralwolle. Montieren der Unterkonstruktion aus verzinkten Stahlblechprofilen an der bestehenden Rohdecke mit Schnellabhängern, Draht und Öse und geeigneten Befestigungsmitteln.
Befestigung der Bauplatten gemäß Herstellervorschrift mit Schnellbauschrauben.

Auflage: Mineralfaserdämmstoff nach DIN 1816 Teil 1, Baustoffklasse A, Stärke 40 mm, Mindestrohdichte 40 kg/m3.

angebot. Fabrikat/System: '.............................'
( Vom Bieter anzugeben )
Menge: 60,000 m²

**3.8 Trockenbauwand Küche, 155 mm**
Metallständerwerk, nach DIN 18 183 E od. gl. in

liefern und nach Herstellerrichtlinien für die Herstellung der Innenwände fachgerecht aufstellen. Wandstärke 155 mm.

Ständerwerk aus 100 mm verzinkten CW-Ständern nach DIN 18 182 Teil 1 und UW Randprofilen, Mineralfaserdämmstoff nach DIN 1816 Teil 1, Baustoffklasse A, Stärke 60 mm, Mindestrohdichte 40 kg/m3.

Je Seite Beplankung mit :

1 x 15,0 mm OSB-Platte
1 x 12,5 mm GKBI -Bauplatte imprägniert

Gesamte Arbeit nach Werksvorschrift ausführen.

Angebotenes Fabrikat: '........................'
(vom Bieter einzusetzen)
Menge: 10,000 m²

*Hinweis: Obergeschoss*

**3.9 Trockenbauwand F30, Wandstärke 150 mm**
Metallständerwerk, nach DIN 18 183 E od. gl. in

Brandschutzqualität: F30

liefern und nach Herstellerrichtlinien für die Herstellung der Innenwände fachgerecht aufstellen.

Wandstärke 150 mm.

Ständerwerk aus 100 mm verzinkten CW-Ständern nach DIN 18 182 Teil 1 und UW Randprofilen, Mineralfaserdämmstoff nach DIN 1816 Teil 1, Baustoffklasse A, Stärke 60 mm, Mindestrohdichte 40 kg/m3.

Je Seite Beplankung mit :

2 x 12,5 mm GK-Feuerschutzplatten einschl. Spachtelung,

Gesamte Arbeit nach Werksvorschrift ausführen.

Angebotenes Fabrikat: '........................'
(vom Bieter einzusetzen)
Menge: 260,000 m²

**3.10 Trockenbauwand wie Pos. vor, jedoch Wandstärke 175 mm.**
*** Bedarfsposition ohne GB
Trockenbauwand wie Pos. vor, jedoch Wandstärke 175 mm
Menge: 1,000 m²

**3.11 Zulage Feuchtraumplatten**
Zulage für Ausbildung der Oberlage als imprägnierte Feuchtraumplatte in GK- grün
Menge: 160,000 m²

**3.12 Zulage Türöffnungen**
Zulage für das Anlegen von Türöffnungen in den vor. gen. GK Wänden einschl. Lieferung und Einbau verstärkter Profile, Türöffnungen von 0.885/2,13 bis 1,01 / 2,13 m

in fix und fertiger Arbeit
Menge: 13,000 Stck

**3.13 Herstellung von Öffnungen in F30 Wände der Pos. vor**
Herstellung von Öffnungen in GK F30 Wände der Pos. vor, als Leitungs- und Rohrdurchführung bzw. zur Ausbildung von Schottungen durch Brandschutzwände

Öffnungen bis ca. 25 x 10 cm in die Wände der Pos. vor gem. Angaben herstellen und 4-seitig mit GK-Feuerschutzplatte beplanken
Menge: 10,000 Stck

**3.14 Bekleidung Dachschrägen**
GK- Bekleidung der Dachschrägen im DG nach DIN 18 168 o. gl. liefern und fachgerecht wie folgt herstellen:

UK als Sparschalung, Beplankung mit 1 Lage 15 mm
Feuerschutzplatten GKF A2 PA III 4.3, Kantenausbildung
HRK. Befestigen der Bauplatten an der Unterkonstruktion
mit Knauf Schnellbauschrauben.

Angebotenes Fabrikat: '..........................'
  ( Vom Bieter auszufüllen)

Einbauhöhe: bis 2,60 m.

Eventuell erforderliche Gerüste sind einzukalkulieren und werden nicht gesondert vergütet.
Menge: 180,000 m²

**3.15 Bekleidung Deckenflächen**
GK- Bekleidung der Deckenflächen nach DIN 18 168 o. gl. liefern und fachgerecht wie folgt herstellen:

UK als Sparschalung, Beplankung mit 1 Lage 15 mm
Feuerschutzplatten GKF A2 PA III 4.3, Kantenausbildung
HRK. Befestigen der Bauplatten an der Unterkonstruktion
mit Knauf Schnellbauschrauben.

Angebotenes Fabrikat: '.........................'
  ( Vom Bieter auszufüllen)

Einbauhöhe: 2,60 m.

Eventuell erforderliche Gerüste sind einzukalkulieren und werden nicht gesondert vergütet.
Menge: 155,000 m²

**3.16 Bekleidung Deckenflächen wie Pos. vor, jedoch Metallunterkonstruktion**
GK- Bekleidung der Deckenflächen nach DIN 18 168 o. gl. liefern und fachgerecht wie folgt herstellen:

Brandschutzqualität: feuerhemmend F30

UK als Metallunterkonstruktion, Beplankung mit 1 Lage 15 mm
Feuerschutzplatten GKF A2 PA III 4.3, Kantenausbildung
HRK. Befestigen der Bauplatten an der Unterkonstruktion
mit Knauf Schnellbauschrauben.

Angebotenes Fabrikat: '.........................'
  ( Vom Bieter auszufüllen)

Einbauhöhe: 2,60 m.

Eventuell erforderliche Gerüste, auch für die Treppe, sind einzukalkulieren und werden nicht gesondert vergütet.
Menge: 25,000 m²

**3.17 Bekleidung von Leibungen Dachflächenfenster 1,14 / 1,40 m**
Bekleidung der Leibungen der Dachflächenfensters mit
1 Lage GK Feuerschutzplatte d= 15 mm, Größe des Dachflächenfensters 1,14/1,40 m, Leibungstiefe bis 30 cm
Menge: 10,000 m²

**3.18 Bekleidung von Leibungen Dachflächenfenster 0,94 / 1,18 m**
Bekleidung der Leibungen der Dachflächenfensters mit
1 Lage GK Feuerschutzplatte d= 15 mm, Größe des Dachflächenfensters 0,94/1,18 m, Leibungstiefe bis 30 cm
Menge: 5,000 m²

**3.19 Bekleidung von Leibungen Dachluken 1,15/1,15 m**
Bekleidung der Leibungen der Dachluken mit
1 Lage GK Feuerschutzplatte d= 15 mm, Größe der Dachluke 1,15/1,15 m, Leibungstiefe bis 30 cm
Menge: 4,000 m²

**3.20 Abseitenwände DG**
Abseitenwände des Dachgeschosses,

liefern und fachgerecht aufstellen. Ständerwerk aus KVH 60/100 mm, mit Mineralfaserdämmstoff, Stärke 100 mm vollflächig und dichtgestoßen ausgefacht, Wärmeleitfähigkeitsgruppe 035. Raumseitige Beplankung mit 1 Lage 15 mm Feuerschuzplatten auf 15 mm OSB-Platte. Befestigung mit passenden Schnellbauschrauben nach Herstellervorschrift. Spachtelung bauseitig. Zur Sicherung der Standfestigkeit der Dämmung sind die Abseitenwände rückseitig geeignet zu beplanken. Höhe der Abseitenwände 75 bis 100 cm

in fix und fertiger Arbeit
Menge: 40,000 m²

**3.21 Zulage Ausbildung von Heizkörpernischen**
Zulage zur Position vor für die Ausbildung von Heizkörpernischen unter den Dachflächenfenstern
Menge: 6,000 Stck

*Hinweis: Sonstiges:*

**3.22 Stahlträgerverkleidung F90-A, 1-seitig**
1-seitige Stahlträgerverkleidung aus Promat-Platten

Feuerwiderstandsklasse F90

liefern und nach Herstellervorschrift fachgerecht montieren.

Rohdecke  : Beton
Einbauhöhe : bis ca. 2,50 m UK
Stahlträger  : HEA 140
Beplankung  : 20 mm Promatekt H
Breite der Streifen ca. 40-50 cm

In die Decke einbetonierte Stahlträger von unten mittels Promatekt H -Platten verkleiden. Ausführung gemäß Herstellervorschriften direkt an die Betondecke montiert, einschl. aller Materialien, Eckschutzwinkel, Anschlußdichtungen und Befestigungsmittel.

in fix und fertiger Arbeit

Kellergeschoss
Menge: 8,250 m²

**3.23 Revi-Luken 40 x 40 cm**
Revisionsklappe für Akustiklochdecken.

Revisionsklappe Abmessung 40 x 40 cm vorgerichtet für den Einbau in GK- Wände/Schächte liefern und fachgerecht nach örtlichen Angaben in GK-Decken und Wände montieren.

"Klick-" Verschluss, öffnen und schließen durch Druck auf das Türblatt.

Oberfläche der Luke in weißem Blech
Menge: 3,000 Stck

**3.24 Schachtwand, 1- und 2-seitig**
Nichttragende GK-Schachtwand nach DIN 4103 in Ständerbauart einseitig beplankt, 1- und 2-seitig

liefern und fachgerecht aufstellen, einschl. der erforderlichen Wand- Fußboden- und Deckenanschlüsse

Wandstärke 90 mm. Ständerwerk aus verzinkten CW-Ständern 50/50/0,6 stegseitig verbunden
Abstand < 62,5 cm, Anschlüsse starr, Mineralfaserdämmstoff in Platten, Stärke 40 mm,
Mindestrohdichte 40 kg/m3 dicht gestoßen und abrutschsicher verlegt

Einseitige Beplankung nach DIN 18181 mit 2 x 15 mm GKF-Platten. Befestigung mit Systemschnellbauschrauben
Fugen nach Herstellervorschrift verspachteln.
Gesamte Arbeit nach Werksvorschrift ausführen.

Raumhöhe: bis ca. 3,40 m

Angebotenes System: '...................................'
(vom Bieter einzusetzen)
Menge: 20,000 m²

**3.25 Zulage Verstärkung der Akustikdecke**
Zulage für die Verstärkung der Akustikdecke aus Holzwolle mittels aufgelegter Schalbretter oder zusätzlicher Profile, als UK für neue Deckenaufbauleuchten.
Menge: 25,000 lfdm

**3.26 Zulage Verstärkung der GK-Decke**
Zulage für die Verstärkung der GK-Decke mittels aufgelegter Schalbretter oder zusätzlicher Profile, als UK für neue Langfeldleuchten.
Menge: 25,000 lfdm

**3.27 Verstärkung der Decken, OSB-Platte**
Verstärkung der Decken zur Befestigung von Deckenaufbauleuchten durch Lieferung und Montage von Verstärkungen aus OSB-Platte, Größe ca. 625 x 625 mm
Menge: 25,000 Stck

**3.28 Bekleidung Lüftungshaube der Küche**
Bekleidung der Lüftungshaube der Küche mit Gipskarton, als umlaufende Schürze, Höhge ca. 50 cm, nach DIN 18 168 o. gl. liefern und fachgerecht wie folgt herstellen:

Senkrechte UK als Metallunterkonstruktion, Beplankung mit 1 Lage 12,5 mm Feuerschutzplatten GKF A2, Kantenausbildung HRK. Befestigen der Bauplatten an der Unterkonstruktion mit Schnellbauschrauben.

Deckenhöhe: bis ca. 2,85 m
Befestigungsuntergrund Beton
Menge: 5,000 m²

**3.29 Runde Ausschnitte**
Runde Ausschnitte in GK und Hollzwolleleichtbauplatten
als Zulage, Durchmesser ca. 100 bis 250 mm,
für bauseitige Einbauleuchten, Lüftungsventile, Lautsprecher u. ä. herstellen.
Menge: 20,000 Stck

**3.30 Eckige Ausschnitte**
Eckige Ausschnitte in GK Abseitenwände als Zulage, Größe ca. 15 x 20 cm, für bauseitige Einbauten nach Angaben herstellen.
Menge: 10,000 Stck

**3.31 Abgeh. GK-Decke**
Abgehängte Gipskartondecke, nach DIN 18 168 o. gl. liefern
und fachgerecht wie folgt herstellen:

UK als Metallunterkonstruktion, Beplankung mit 1 Lage 15 mm Feuerschutzplatten GKF A2 PA III 4.3, Kantenausbildung HRK. Befestigen der Bauplatten an der Unterkonstruktion mit Schnellbauschrauben.

Incl. Spachtelarbeiten. Qualität Q2, streichfertig.
Gesamte Arbeit nach Werksvorschrift ausführen.

Deckenhöhe: bis ca. 2,85 m
Abhänghöhe ca. 40 cm
Befestigungsuntergrund Beton

angebotenes Fabrikat GK-Decke '...........................'
  ( Vom Bieter anzugeben )
Menge: 5,000 m²

**3.32 Decker der Pos. vor senkrecht mit GK-Feuerschutzplatte**
Decker der Pos. vor senkrecht mit GK-Feuerschutzplatte abstellen, einschl. UK
Menge: 2,000 m²

### Titel 4 Tagelohnarbeiten

*Hinweis: Vorbemerkung Stundenlohnarbeiten*
Die Verrechnungssätze sind unaufgegliedert anzubieten.
Die Sätze enthalten sämtliche Gemeinkosten,
Nebenkosten, Gewinn und sonstige Zuschläge zu den
Verrechnungssätzen. Die vom Auftraggeber angeordneten
Überstunden werden in Höhe der tariflichen
Vereinbarungen vergütet.
Wegekosten und Wegezeiten werden nicht vergütet.

Regiearbeiten sind im Bedarfsfall vorher anzumelden,
der Umfang festzulegen und vom Auftraggeber
ausdrücklich genehmigen zu lassen, ansonsten erfolgt
keine Vergütung.
Regieberichte sind täglich zu führen und der Bauleitung
innerhalb von 3 Werktagen zur Unterschrift vorzulegen.

Die für die Leistung benötigten Baustoffe sind
einschließlich Lieferung frei Baustelle zu rechnen.
Gerätekosten beinhalten auch die An- und Abfahrt zur
Baustelle sowie die Lohnkosten für das
Bedienungspersonal und die Betriebsstoffe.

**4.1 Stunden Facharbeiter**
Für eventuell erforderliche Arbeiten, die nicht in der
Leistungsbeschreibung erfaßt sind und nur auf
ausdrückliche Anweisung und nach Angabe der Bauleitung bzw. AG
gegen Nachweis zur Ausführung kommen, werden verrechnet
für

Facharbeiter :
Menge: 25,000 Std

**4.2 300,- Euro Material**
300,- Euro Material zum Nachweis im Zusammenhang mit
den vor. gen. Tagelohnarbeiten
Menge: 1,000 z.N.
